# Pintura anticarbonatación

- Propiedad del archivo: CYPE Ingenieros S.A.
- Formato: FIEBDC-3/2016
- Programa: Generador de precios de la construcción. CYPE Ingenieros, S.A.
- Fecha: 22/10/2024
- Divisa: EUR
- Costes indirectos: 3 %
- IVA: 21 %

## R Revestimientos y trasdosados

### RL Tratamientos superficiales de protección

#### RLB Anticarbonatación

**RLB010** m² Pintura anticarbonatación.
Aplicación manual de dos manos de pintura para interior y exterior, Betopaint "MOLINS", a base de copolímeros acrílicos en emulsión acuosa, color blanco, acabado mate, textura lisa, (rendimiento: 0,3 l/m² cada mano), para la protección del hormigón o mortero frente a la carbonatación y ambientes agresivos contaminados.
Incluye: Limpieza de la superficie soporte. Aplicación de una mano de fondo y una mano de acabado.
Criterio de medición de proyecto: Superficie medida según documentación gráfica de Proyecto.
Criterio de medición de obra: Se medirá la superficie realmente ejecutada según especificaciones de Proyecto.

| Código | Ud | Descripción | Rendimiento | Precio | Importe |
|---|---|---|---|---|---|
| mt27tso030a | l | Pintura para interior y exterior, Betopaint "MOLINS", a base de copolímeros acrílicos en emulsión acuosa, color blanco, acabado mate, textura lisa, permeable al vapor de agua y resistente a los rayos UV, para la protección de hormigón o mortero, frente a la carbonatación y ambientes agresivos contaminados, según UNE-EN 1504-2. (material) | 0.6 | 3.77 | 2.262 |
| mo038 | h | Oficial 1ª pintor. (mano de obra) | 0.15 | 22.13 | 3.320 |
| mo076 | h | Ayudante pintor. (mano de obra) | 0.15 | 21.02 | 3.153 |
| % | % | Costes directos complementarios | 2 % | 8.735 | 0.175 |
|  |  | Costes directos |  |  | 8.910 |

Residuos:
- colocación: mt27tso030a; factor de residuo 0.055

## Recursos

**mt27tso030a** l Pintura para interior y exterior
Datos técnicos: Coste energético 48.349 MJ; Emisión de CO2 2.389 kg; Código LER 08 01 11; Masa del elemento 1.7 kg; Volumen 0.001889 m3
Residuos:
- embalaje: re170203 Plástico. (componente de residuo); rendimiento 0.023 kg; Código LER 17 02 03; Masa del elemento 1 kg; Volumen 0.001667 m3
