# Reparación no estructural de hormigón, con mortero de fraguado rápido a base de cemento, modificado con polímeros

- Propiedad del archivo: CYPE Ingenieros S.A.
- Formato: FIEBDC-3/2016
- Programa: Generador de precios de la construcción. CYPE Ingenieros, S.A.
- Fecha: 22/10/2024
- Divisa: EUR
- Costes indirectos: 3 %
- IVA: 21 %

## E Estructuras

### EH Hormigón armado

#### EHY Reparaciones

**EHY029** m² Reparación no estructural de hormigón, con mortero de fraguado rápido a base de cemento, modificado con polímeros.
Aplicación manual de mortero tixotrópico, de fraguado rápido (10 minutos), compuesto por cementos de alta resistencia, áridos seleccionados y aditivos especiales, modificado con polímeros, reforzado con fibras, resistente a los sulfatos, de retracción compensada, Propam Repar 20R "MOLINS", con una resistencia a compresión a 28 días mayor o igual a 15 N/mm², clase R2, tipo PCC, según UNE-EN 1504-3, Euroclase A1 de reacción al fuego, según UNE-EN 13501-1, en capa de 10 mm de espesor medio, con acabado superficial fratasado con esponja o fratás, para reparación no estructural de edificios y estructuras de hormigón (coqueras, oquedades, nidos de gravas, etc.).
Incluye: Humectación de la superficie soporte. Preparación de la mezcla. Aplicación del producto. Perfilado de aristas. Curado.
Criterio de medición de proyecto: Superficie medida según documentación gráfica de Proyecto.
Criterio de medición de obra: Se medirá la superficie realmente ejecutada según especificaciones de Proyecto.

| Código | Ud | Descripción | Rendimiento | Precio | Importe |
|---|---|---|---|---|---|
| mt09reo030a | kg | Mortero tixotrópico, de fraguado rápido (10 minutos), compuesto por cementos de alta resistencia, áridos seleccionados y aditivos especiales, modificado con polímeros, reforzado con fibras, resistente a los sulfatos, de retracción compensada, Propam Repar 20R "MOLINS", con una resistencia a compresión a 28 días mayor o igual a 15 N/mm², clase R2, tipo PCC, según UNE-EN 1504-3, Euroclase A1 de reacción al fuego, según UNE-EN 13501-1, para reparación no estructural del hormigón. (material) | 18 | 0.54 | 9.720 |
| mo020 | h | Oficial 1ª construcción. (mano de obra) | 0.517 | 22.13 | 11.441 |
| mo113 | h | Peón ordinario construcción. (mano de obra) | 0.517 | 20.78 | 10.743 |
| % | % | Costes directos complementarios | 2 % | 31.904 | 0.638 |
|  |  | Costes directos |  |  | 32.542 |

Residuos:
- colocación: mt09reo030a; factor de residuo 0.0063

## Recursos

**mt09reo030a** kg Mortero tixotrópico
Datos técnicos: Coste energético 8.234 MJ; Emisión de CO2 0.514 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
